# HEGLER PLASTIK GMBH - Heglerstraße 8 - D-97714 Oerlenbach GaebWriter V
Leistungsbeschreibung (GAEB 90, DA81)
Projektbezeichnung: HEGLER PLASTIK GMBH - Heglerstraße 8 - D-97714 Oerlenbach  GaebWriter V
Währung: EUR

## Tel. +49 (0) 9725 66-0 Fax +49 (0) 97
Datum: 20.12.05

### 1 Gebäudedränage nach DIN 4095 - SIROBAU S 300

#### 1.1 Flächendränage unter der Bodenplatte bei A > 200 m²

*Hinweis*
Vor Einbau der Flächendränage sind alle baulichen
Maßnahmen zur Gründung, dem tragfähigen Planum mit
Gefälle, der Sauberkeitsschicht und der Vorflut in
Abstimmung zu den örtlichen Gegebenheiten in den
Ausschreibungsunterlagen anzugeben.

*Hinweis*
Die folgenden Ausschreibungspositionen sind
entsprechend den baulichen Anforderungen mit weiteren
Leistungsbeschreibungen zu ergänzen.
(z. B. Grabenbau, Wasserhaltung, Verbauanlagen usw.)

Die folgenden Ausschreibungspositionen sind
entsprechend den baulichen Anforderungen mit weiteren
Leistungsbeschreibungen zu ergänzen
(z. B. Grabenbau, Wasserhaltung, Verbauanlagen usw.).

HEGLER PLASTIK GMBH
Tel.: 09725/66-0
Fax:  09725/66-115
E-mail: vertrieb@hegler.de
Internet: www.hegler.de

**1.1.01 Sauberkeitsschicht**
Sauberkeitsschicht aus gebrochenem Stein der Körnung
2/8 in einer Dicke von 10 cm auf das sauber
in Gefälle abgezogene Planum herstellen.
Einheit: m²

**1.1.02 Kiesdränschicht**
Kiesdränschicht der Körnung 8/16 in einer Mindestdicke
von 20 cm unter der Bodenplatte einbauen.
Einheit: m³

**1.1.03 Sickerleitung PVC-U**
Sickerleitung nach DIN 4095 entsprechend der DIN 4262-
1

Typ R1 aus PVC-U, gütegesichert und fremdüberwacht,
im Abstand von maximal 6,00 m mit dem Gefälle des
Planums einbauen, durch Fundamentgräben durchführen
und sachgemäß an die außen liegende Ringdränung
anschließen.Erdarbeiten, Formteile und
Verbindungsmuffen sind in den Einheitspreis
einzurechnen.Nennweite: DN .....

System: SIROBAU - HEGLER PLASTIK GMBH
oder gleichwertig

Auswahl Nennweiten:
DN 100
DN 125
DN 160
DN 200
Einheit: m

**1.1.04 Sickerleitung PE-HD**
Sickerleitung nsch DIN 4095 entsprechend DIN 4262-1
Typ R2 aus PE-HD gütegesichert und fremdüberwacht
im Abstand von maximal 6,00 m mit dem
Gefälle des Planums einbauen, durch Fundament-gräben
durchführen und sachgemäß an die außen liegende
Ringdränung anschließen.Erdarbeiten, Formteile und
Verbindungsmuffen sind in den Einheitspreis
einzurechnen.Nennweite: DN .....

System: SIROPLAST-K - HEGLER PLASTIK GMBH
oder gleichwertig

Auswahl Nennweiten:
DN 100
DN 150
DN 200
Einheit: m

**1.1.05 Folienabdeckung**
Folienabdeckung aus PE-Folie als Schutz gegen
eindringende Betonschlämme auf der Kiesdränschicht
aufbringen.
Foliendicke mind. 0,2 mm,
Folienstöße sind mit 50 cm Überlappung auszuführen.
Einheit: m²

#### 1.2 Ringdränage um das Gebäude

*Hinweis*
Vor Einbau der Ringdränage sind die baulichen
Maßnahmen an den aufgehenden Wänden zur Abdichtung
gegen nicht stauendes Wasser, der Wärmedämmung und der
fachgerechten Sickerschicht in den Ausschreibungsunterlagen anzugeben. Die Baugrube muß von sonstigen
Gegenständen frei sein. Am Tiefpunkt ist ein
geeigneter Anschluss des Ringdräns zur Ableitung des
Dränagewassers sicherzustellen.

**1.2.01 Sickerschicht**
Sickerschicht fachgerecht nach DIN 4095
einschließlich Kiesschicht und Abdichtung herstellen.
Einheit: m²

**1.2.02 Filtervlies**
Filtervlies, wirksame Öffnungsweite 0,11 mm,
Masse 125 g/m², auf der gesamten Sickerfläche um die
Kiespackung (Filterkies) und vor der Dränplatte
einschl. 20 cm Überlappung einbauen.

System: SIROTEX - HEGLER PLASTIK GMBH
oder gleichwertig
Einheit: m²

**1.2.03 Filterschicht**
Filterschicht aus gewaschenem Kies Material
der Körnung 8/16 mm neben und über den Dränrohren bis
zu einer Höhe von .... cm über Rohrscheitel einbauen.
Die Kiespackung ist mit Filtervlies allseitig
einzupacken.
Filtervlies wird gesondert abgerechnet.
Einheit: m³

**1.2.04 Sicker-/Dränrohr PVC-U**
Sicker-/Dränrohr aus PVC-U nach DIN 4095
entsprechend DIN 4262-1 Typ R1 gütegesichert und
fremdüberwacht,
höhen- und fluchtgerecht in eine Kiespackung
z. B. der Körnung 8/16 mm nach Plan einbauen und
an die Kontroll- und Spülschächte anschließen.
Nennweite: DN .....

System: SIROBAU - HEGLER PLASTIK GMBH
oder gleichwertig

Auswahl Nennweiten:
DN 100
DN 125
DN 160
DN 200
Einheit: m

**1.2.05 Sicker-/Dränrohr PE-HD**
Sicker-/Dränrohr nach DIN 4095 aus PE-HD
entsprechend DIN 4262-1 Typ R2 gütegesichert und
remdüberwacht,
höhen- und fluchtgerecht in eine Kiespackung z. B. 8/
16
mm nach Plan einbauen und an die Kontroll- und
Spülschächte anschließen.
Nennweite: DN ....

System: SIROPLAST-K - HEGLER PLASTIK GMBH
oder gleichwertig

Auswahl Nennweiten:
DN 100
DN 150
DN 200
Einheit: m

**1.2.06 Kontroll-/Spülschacht mit Sandfang**
Kontroll- und Spülschacht DN 300 (ID) aus PE-HD in
Verundbauweise,
nach DIN 4095, gütegesichert und fremdüberwacht,
Ringsteifigkeit S ? 8,0 kN//m² nach DIN EN ISO 9969,
Innendurchmesser di=300 mm, mit Sandfang,
einschl. PP-Abdeckung und einschl. der notwendigen
Schachtabgänge im Tiefpunkt des Ringdräns
höhengerecht in die Rohrsohle einsetzen.
Anschließen des Schachtes an die Vorflutleitung.
Anschlussdränleitung: DN .....
Vorflutleitung: DN .....

System: SIROBAU S300 - HEGLER PLASTIK GMBH
oder gleichwertig
Einheit: St

**1.2.07 Kontroll-/Spülschacht ohne SF**
Kontroll- und Spülschacht DN 300 (ID) aus PE-HD in
Verundbauweise,
nach DIN 4095, gütegesichert und fremdüberwacht,
Ringsteifigkeit S ? 8,0 kN//m² nach DIN EN ISO 9969,
Innendurchmesser di=300 mm, ohne Sandfang,
einschl. PP-Abdeckung und einschl. der notwendigen
Schachtabgänge höhengerecht in die Rohrsohle einsetzen.
Anschlussdränleitung: DN .....

System: SIROBAU S300 - HEGLER PLASTIK GMBH
oder gleichwertig
Einheit: St

**1.2.08 Schachtverlängerung**
Schachtverlängerung DN 300 mit Innendurchmesser
di>=300mm aus PE-HD mit doppellagiger, monolithisch
angeformter Verbindungsmuffe,
Ringsteifigkeit S ? 8,0 kN//m² nach DIN EN ISO 9969,
nach DIN 4095, gütegesichert und fremdüberwacht,
liefern und einbauen.
Nutzlänge: ..... cm

System: SIROBAU S300 - HEGLER PLASTIK GMBH
oder gleichwertig

Auswahl Nutzlängen:
63  cm
123 cm
Einheit: St

**1.2.09 Schachtabdeckung**
Schachtabdeckung für Kontroll- und Spülschacht DN 300
aus Gusseisen nach EN 124 liefern und einbauen,
Rahmen aus Gusseisen.
Belastungsklasse:  ....... (A 15/B 125/D 400)
Ventilationsöffnung:  ....... (mit/ohne)

System: SIROBAU S300 - HEGLER PLASTIK GMBH
oder gleichwertig
Einheit: St
